# Leistungsbeschreibung (GAEB 90, DA81)
Währung: EUR

## Leistungsverzeichnis
Datum: 30.06.20

### Titel 01 ALLGEMEIN

*Hinweis*
Bauherr:
Gemeinde Kirchardt
Vertreten durch Herr Bürgermeister Gerd Kreiter
Goethestraße 5
74912 Kirchardt

Bauvorhaben:
Sanierung der Birkenbachschule
Goethestraße 3
74912 Kirchardt

Die Gemeinde Kirchardt beabsichtigt ab den Sommerferien
2019 die Birkenbachschule zu sanieren.
Der Hauptanlass für die Notwendigkeit der Sanierung
sind sich auflösende Estrichbeläge in einem Großteil
der Räumlichkeiten sowie fehlende
Brandschutzeigenschaften wesentlicher tragender Teile
des Gebäudes.
Des Weiteren erfordert der allgemeine bauliche Zustand
des Gebäudes sowie der energetische Zustand eine mehr
oder weniger umfassende Sanierung. Insbesondere die
elektrischen Installationen sind nach eingehender
Prüfung als abgängig zu bezeichnen und müssen komplett
erneuert werden.
Beim Objekt handelt es sich um ein 2-geschossiges,
massives Bauwerk, mit Teilunterkellerung. Durch die
Topografie kann das Untergeschoss ebenerdig vom
südlichen und das Erdgeschoss vom nördlichen Pausenhof
erreicht werden. Park- und Lagermöglichkeiten bestehen
direkt vor den Eingängen. Das Obergeschoss ist vom
Erdgeschoss über zwei Treppenhäuser zu erreichen.
Da die Bauarbeiten während dem laufenden Schulbetrieb
stattfinden und die Schülerwege und Handwerkerwege sich
teilweise kreuzen (Mensabereich) ist bei der
Anlieferung und beim Materialtransport mit größter
Sorgfalt vorzugehen.

Schnitt

Untergeschoss

Erdgeschoss

Obergeschoss

*Hinweis*
Die Bauausführung erfolgt in 3 Bauabschnitten, wobei
die  Bauabschnitte entsprechend den Geschossen
gegliedert sind.  BA 1 (OG) 27.07.2020  28.08.2029
BA 2 (EG) 31.08.2020  25.09.2020  BA 3 (UG) 28.09.2020
16.10.2020

### Titel 02 VORARBEITEN

**02.0001 Baustelleneinrichtung**
Allgemeine Baustelleneinrichtung anliefern, vorhalten
und nach Beendigung der Maßnahme wieder
abfahren. Zur Baustelleneinrichtung gehören alle zur
fach- und fristgerechten Durchführung der in diesem
Projekt erfassten Leistungen und dafür notwendigen
Maschinen und Geräte Kleingeräte, Werkzeuge,
Hinweisschilder etc. soweit sie nicht in anderen
Positionen gesondert ausgeschrieben
sind. Zur Einrichtung der Baustelle gehören auch alle
Maßnahmen zur Verkehrssicherung im Bereich der
Baustelle. An- und Abfahrt Gerätschaften und Personal.

Baustrom und Bauwasser werden bauseitig erstellt.
Ebenso stehen die Schultoiletten als Baustellen-WCs zur
Verfügung.

Die Arbeiten werden in 3 Bauabschnitten ausgeführt
(siehe Ausführungszeiten).
Menge: 1,000 psch

**02.0002 Rollgerüst**
Die Klassenräume im OG haben eine geneigte Decke (siehe
Schnitt 1-1 und 2-2),
mit einer Raumhöhe von 3,20/4,05 m.
Rollgerüst für die Ausführung der nachfolgend
ausgeschriebenen Putzarbeiten.
Menge: 1,000 psch

**02.0003 Fenster abkleben**
Einschl. Rahmen sowie weitere zu schützende Bauteile,
mit Folien 0,3 mm gegen Verschmutzung.
Stöße verkleben.
Einschl. entfernen und entsorgen der Folien nach
Fertigstellung der Innenputzarbeiten.
Menge: 1200,000 m2

**02.0004 Abdecken von Bodenflächen**
Gegen Verschmutzung schützen, mit Malervlies,
Stöße verkleben, einschl. entfernen und entsorgen nach
der
Fertigstellung der Innenputzarbeiten.
Auf Betonpflaster oder Estrichflächen.
Menge: 1075,000 m2

*Hinweis*
Die vorhandene Wandbeschichtung ist teilweise ohne
Haftverbund zum Untergrund und somit ungeeignet, eine
zusätzliche Beschichtung aufzunehmen.
Sie ist zu entfernen.

**02.0005 Alte Wandbeschichtung entfernen**
Wandbeschichtung von Wandflächen maschinell
(Elektro- oder Druckluftschaber/ Fräse) und händisch
entfernen,

entferntes Material entsorgen, inkl. Entsorgungskosten.
Menge: 3800,000 m2

**02.0006 Alte Leibungsbeschichtung entfernen**
Wie vor beschrieben, jedoch an Leibungen,
Leibungstiefe bis ca. 20 cm,
entferntes Material entsorgen, inkl. Entsorgungskosten
Menge: 880,000 lfm

**02.0007 Wandschlitze verschließen**
Die Wandschlitze der Entwässerungsleitungen wurden
zugemauert.
Die ausgemauerten Rohrschlitze durch vollflächiges
Einkleben von Wedi-Platten, oberflächeneben
verschließen.
Schlitzbreite: bis 25 cm
Plattenstärke: 5 mm,
Menge: 50,000 lfm

**02.0008 Eckschutzleisten, verzinkt**
Verzinkte Eckschutzleisten für Innenputz liefern und an

Ecken und Kanten lot- und fluchtgerecht einbauen
(nur in Absprache mit der Bauleitung auszuführen).
Menge: 230,000 lfm

**02.0009 Putzabschlussprofil**
Verzinkte Abschlussleisten für Innenputz liefern und
den
Putzabschluss lot- und fluchtgerecht einbauen.
(nur in Absprache mit der Bauleitung auszuführen).
Menge: 40,000 lfm

**02.0010 Anputzprofil**
An Bauteiloberflächen, wie Tür- oder Fensterrahmen.
Menge: 230,000 lfm

### Titel 03 FLIESENFLÄCHEN

**03.0001 Reinigung von vorhandenen Fliesenbelägen**
Zur Herstellung einer trennmittelfreien Oberfläche, zur

Aufnahme einer direkten Verspachtelung.
Menge: 160,000 m2

**03.0002 Überspachtelung von vorhandener Fliesenbelägen**
Überspachteln von vorgenannten grundgereinigten
Fliesenbelägen zur Aufnahme von Anstrichen.
Mit weißer, zementärer Spachtelmasse,
ohne Grundierung haftend.

Produkt: ARDEX R1 Renovierungsspachtel o.glw.

Angebotenes Erzeugnis: ...............................
Menge: 160,000 m2

### Titel 04 PUTZARBEITEN

**04.0001 Tiefgrund**
Auf vorhandene Wandflächen zur Putzverfestigung
auftragen,
Menge: 3800,000 m2

**04.0002 Tiefgrund**
Wie vorgenannt, jedoch auf Leibungen auftragen
Menge: 880,000 lfm

**04.0003 Füllen und Ausbessern**
Von Rissen, Löchern, Schlitzen sowie Fugen in den
Untergründen im Innenbereich
mit einem weißen, zementären Mörtel.

Mengenermittlung vorab mit Bauleitung.
Abrechnung als Materialstunde im Stundenaufwand.

Materialanteil in %: .........................
Menge: 100,000 h

**04.0004 An- und Beiputzen**
Von Fehlstellen im Putz
Material: Gipsputz,
Mengenermittlung vorab mit Bauleitung.
Abrechnung als Materialstunde im Stundenaufwand.

Materialanteil in %: .........................
Menge: 100,000 h

**04.0005 Fenstersims einputzen**
Füllen von größeren Vertiefungen und Ausbrüchen an den
Fenstersimsen, bis ca. 10 cm breit,

Abkleben des Fenstersimses, inkl. entfernen und
entsorgen nach erfolgter Fertigstellung.
Menge: 190,000 lfm

**04.0006 Fenstersims herstellen**
Fenstersimsen in mehreren Fenstern, aus Mörtel,
in den Flurfenster herstellen,
Simse in Gefälle,
Simsbreite: bis ca. 15 cm breit,

Abkleben des Fensters, inkl. entfernen und
entsorgen nach erfolgter Fertigstellung.
Menge: 65,000 lfm

**04.0007 Gewebearmierung**
Über Rohbau-Materialwechsel im Putzgrund,
labilen Putzgrund u.ä. wie folgt herstellen:
Erste Lage Armierungskleber spachteln,
Armierungsgewebe faltenfreies einbetten.
Zweite Lage Armierungskleber vollständig spachteln
Menge: 620,000 m2

**04.0008 Gewebeeckwinkel**
Wie vorbeschrieben, lot- und fluchtgerecht an
stoßgefährdeten Ecken als Kantenschutz,
Menge: 105,000 lfm

**04.0009 Quarzgrund**
Zur Egalisierung des Putzuntergrundes
Menge: 3800,000 m2

**04.0010 Quarzgrund**
Wie vorgenannt, jedoch auf Leibungen auftragen
Menge: 880,000 lfm

**04.0011 Wandputz**
Als einlagiger mineralischen Filzputz,
auf die vorbereiteten Wandflächen,
Oberfläche maschinell anstrichsbereit abgefilzt,
Menge: 3800,000 m2

**04.0012 Leibungsputz**
Wie vorbeschriebener Wandputz, jedoch an Leibungen,
Leibungstiefe bis ca. 20 cm,
Menge: 475,000 lfm

### Titel 05 PU-BESCHICHTUNG

**05.0001 Grundierung**
Pigmentierte Grundierung auf glatten, schwach saugenden

Untergründen für nachfolgende Dispersions-, Dispersions
-Silikat, und Silikonharzfarben innen und außen.

Erzeugnis: Caparol Haftgrund EG o.glw.
Menge: 95,000 m2

**05.0002 Beschichtung**
Zwischen- und Schlussbeschichtung mit Polyurethan-
Acryllackfarbe, wasserverdünnbar, geruchsarm,
hoch kratz- und stoßfest, seidenmatt, pigmentiert,
außen und innen einsetzbar.
Farbton: nach Wahl AG

Erzeugnis: Capacryl PU-Satin o.glw.
Menge: 95,000 m2

**05.0003 Anarbeiten Sanitär/Elektro**
Als Zulage zu der Wandbeschichtung an
Aufhängungen der Sanitäreinbauten,
Zu- u. Abwasserleitungen, Lichtschalter.
Die offenen Fugen sind mit Silikon auszuspritzen.
Menge: 100,000 Stck

### Titel 06 TAGELOHNARBEITEN

**06.0001 Facharbeiter**
Menge: 10,000 Stck

USt %: 19,00
